# Mülhein, Klopstockstr.12-16 u. Uhlandstr.66
Angebotsaufforderung (GAEB DA 2000 1.2, DA83)
Projekt: 000317
Währung: EUR
Erstellt mit: GAEB Toolbox V3.3 G90 R20230829, iTWO_64 V24.0.454, 28.11.2025

## 01-011 Baustelleneinrichtung Klopstockstr.12-16/Uhlandstr. 66
Datum: 28.11.2025

*Hinweis: BAUVORHABEN*
BAUVORHABEN:  Mülheim, Klopstockstr.12,14,16
  Uhlandstr. 66

GEWERK:  WÄRMEDÄMM-PUTZFASSADE
  -Dünnschicht-

Angaben zum Bauwerk

Baustelleneinrichtung erfolgt für alle beauftragten Objekte
Die Gebäude sind 3-geschossig und bestehen aus:

- Kellergeschoß
- Erdgeschoß
- 1. Obergeschoß
- 2. Obergeschoß
- Dachgeschoß
(Satteldach mit Abwalmungen)

*Hinweis: A) ALLGEMEINE VORBEMERKUNGEN*
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere  Mietern höflich und hilfsbereit zu begegnen. In Gesprächen mit den Mietern ist das Bemühen von  Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht  gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.
TLKNr: Stamm_MLV_NB/3221/

*Hinweis: B) ALLGEMEINE TECHNISCHE VORBEMERKUNGEN*
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.
TLKNr: Stamm_MLV_NB/3304/

*Hinweis: C) Technische Vorbemerkungen*
C) Besondere technische Vorschriften

Insbesondere möchten wir auf die folgenden DIN und Verordnungen hinweisen

DIN 18451 Gerüstarbeiten

DIN 4420 Teil 1: Schutzgerüste (Fanggerüste, -Dachfanggerüst, -Schutzdächer)

DIN 4420 Teil 3: Stahlrohrkupplungsgerüst (-Auslegergerüst, -Konsolengerüst, -Hängegerüst)

DIN EN 12810 Fassadengerüst aus vorgefertigten Bauteilen

DIN EN 12811 Arbeitsgerüst (temporäre Konstruktion für Bauwerke)

Betriebssicherheitsverordnung BetrSichV, mit den zugehörigen technischen Regeln "TRBS"

Berufsgenossenschaftliche Information: BGI 663

DIN EN1263-1 Schutznetze (Auffangnetze); Teil 1: Sicherheitstechnische Anforderungen, Prüfverfahren

BGR 179 Einsatz von Schutznetzen

DIN 18540 Abdichten von Außenfugen im Hochbau mit Fugendichtungsmassen

DIN V 18550 Putz und Putzsysteme - Ausführung

DIN 18558 Kunstharzputze

DIN 55699 Verarbeitung von Wärmedämm-Verbundsysteme

DIN 4108 Beiblatt 2 Wärmeschutz und Energie-Einsparung in Gebäuden

DIN 18345 Wärmedämm-Verbundsyssteme

DIN 18352 Fliesen- und Plattenarbeiten (für keramische Beläge)

DIN 18363 Maler- und Lackierarbeiten

Die aktuellen Praxismerkblätter und die zugehörigen System-Herstellervorschriften des angebotenenen Herstellers

DIN 4102-1 Brandverhalten von Baustoffen und Bauteilen

UVV Unfallverhütungsvorschriften

Landesbauordnung NRW

Im Zuge der Gerüstarbeiten sind sämtliche Dokumentationen (z.B. Aufbau- und Verwendungsanleitung, Statikberechnungen bei Abweichungen von der Regelausführung, Prüfprotokolle der Gerüstfreigabe) anzufertigen und auf Verlangen dem AG vorzulegen.

Hier sind die Vorgaben des Herstellers, bei der Auswahl der Untergrundsmaterialien zu beachten und einzuhalten, dies gilt auch für die Verlegerichtlinen des Herstellers.
Für Ausführung und Anwendung gelten die neuesten technischen Richtlinien und Herstellervorschriften.

Bei Leistungen die nach Fertigstellung nicht mehr sichtbar bzw. prüfbar sind, ist durch den AN eine Fotodokumentation den Abrechnungsunterlagen unaufgefordert beizulegen.

Die bautechtechnischen- und bauaufischtlichen Nachweise, die Übereinstimmungserklärung und die Fachunternehmerbescheinigung sind dem AG mit Abnahme, spätestens mit der Rechnung einzureichen.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

Abreißprobe zur Prüfung der Eignung des Untergrundes / Altputzes

Zur Prüfung der Tragfähigkeit des Untergrundes ist eine Abreißprobe durchzuführen. Dazu ist eine Fläche von ca. 40 x 40 cm mit Klebe- und Armierungsmörtel zu überarbeiten. In das obere Drittel  ist  alkaliresistentes  Gewebe (ca. 40 x 60 cm), so einzubauen, dass 20 cm überstehen. Nach 7 Tagen ist an dem überstehenden Gewebe zu reißen. Löst sich das Gewebe aus dem Armierungsmörtel, ist der Altputz tragfähig; löst sich der Armierungsmörtel von der Wand, ist der Altputz nicht tragfähig und muss entfernt werden.

*Hinweis: Vorbemerkungen Objektangaben*
Vorbemerkungen / Angaben zum Objekt

Vor Angebotsabgabe wird eine eigenständige Besichtigung der
Gebäude und der Bauumfeldes empfohlen. Gemeinsame Ortsbesichtigungen finden nicht statt. Der Bieter hat
sich selbst an der Baustelle ausreichend zu informieren.

An den Gebäuden

Mülheim, Klopstockstr. 12-16, Uhlandstr. 66

werden energetische Modernisierungsmaßnahmen durchgeführt. Folgende Maßnahmen werden ausgführt:
WDVS, Balkonsanierung inkl. neuer Balkongeländer, Elektroarbeiten, Erneuerung der Tür- und Fensteranlagen, Dacharbeiten u.weiteres.

Die gesamte Bauzeit beträgt ca. 10 Monate

Die Gerüste werden allen Gewerken zur Nutzung zur Verfügung gestellt, sowie Sanitärcontainer und Baustellen WC.
Materialtransporte sind nicht enthalten und sind in die EP einzukalkulieren. Schutz der Arbeiten vor Unfallgefahren, Witterungseinflüssen und Diebstahl sind durch den AN sicherzustellen.
Während der Bauzeit ist die Baustelle in einem sauberen Zustand zu halten und regelmäßig aufzuräumen.

Wasser und Baustrom  werden bauseits im Bereich des Baufeldes an einem zentralen Punkt kostenlos zur Verfügung gestellt. Zuleitungen zu den Verbraucherstellen sind selbständig herzustellen und vorzuhalten.

Aufmaßtermine, Ausführungstermine in den Wohnungen u. anderen Mieteinheiten, sind eigenständig vom AN mit den Mietern zu vereinbaren (per Aushänge o. persönlichen Mieterkontakt). Kontaktdaten der Mieter können für die Dauer der Maßnahmen zur Verfügung gestellt werden. Die vereinbarten Termine sind
zuverlässig / verbindlich einzuhalten.

Materiallagerflächen werden bei der Baubesprechung vor Baubeginn bei der gemeinsamen Begehung mit der BL festgelegt. Ein Plan zur Lagerung von Materialien ist 14 Tage zuvor der Bauleitung vorzulegen.

Feuerwehrzufahrten und Stellflächen (falls vorhanden):
Die Feuerwehrzufahrten und Abstellflächen gem. des beiliegenden Lageplanes dürfen für die Baustelleneinrichtung nicht genutz werden. Diese Bereiche sind ständig freizuhalten.
Kurzfristige Nutzung für Materiallieferung, Be- und Entladen ist zulässig.

Das Aufmaß und die Rechnung ist hausweise zu gliedern und zu unterteilen. Dem Aufmaß ist eine Mieterliste bzw. eine Liste über die Mieteinheiten beizufügen, anhand dessen die einzelnen Leistungen/ Pos. aus dem LV (mit Pos. Nr.) den jeweiligen Mieteinheiten zugeordnet werden können.

*Hinweis: Termine*
Folgende  Ausführungstermine sind zwingend einzuhalten:

Baubeginn: 09.02.2026 (Baustelleneinrichtung und Gerüststellung)
WDVS Arbeiten. ab 16.03.2026
Fertigstellung: 31.08.2026 (Abrüsten)

*Hinweis: Sonstige Hinweise*
Weitere Hinweise für die Kalkulation
----------------------------------------------------

in den Einheitspreisen sind neben den Nebenleistungen nachstehende Leistungen enthalten, wenn in der Leistungsbeschreibung keine eigene Position dafür vorgesehen ist:

Die Sicherung der Verkehrs-, Versorgungs- und Entsorgungsanlagen im Bereich des Baugeländes sowie die Durchführung der erforderlichen Maßnahmen der verkehrspolizeilichen Sicherung.

Das Einholen der Genehmigungen für Strassen- und Bürgersteigabsperrungen, bzw.

  Gleiches gilt auch für die Nutzung von Nachbargrundstücken.

Aufstellen, Vorhalten und Beseitigen von Blenden und Schutzgerüsten zur Sicherung des öffentlichen Verkehrs sowie von Einrichtungen außerhalb der Baustelle zur Umleitung und Regelung des öffentlichen Verkehrs.

Schutz der in Benutzung genommenen öffentlichen Verkehrsflächen oder anderer Einrichtungen und Vorleistungen anderer Unternehmer vor Beschädigung sowie Beseitigung der Schäden oder Übernahme der Kosten hierfür.

Übernahme der Gebühren für die Benutzung von öffentlichen Verkehrsflächen oder Nachbargrundstücken.

Herstellen und beseitigen der Zufahrtswege von den öffentlichen Verkehrsflächen oder bauseits hergestellten Baustraße zu den einzelnen Baustellen.
Vorhalten der Zufahrtswege.

Reinigen der Baustelle und der Zugangswege sowie des Aussengeländes jeweils zum Wochenende und vor Feiertagen und nach Beendigung der Vertragsarbeiten.

Notwendige Maßnahmen zum Schutz von Dächern, Rinnen, Fallrohren, Blechen, Fugenbändern, Fußböden, Geländern, Stahlzargen, Fenstern, Türen, Beschlägen und sonstigen Bauteilen vor Verunreinigungen und Beschädigungen durch die Putzarbeiten, einschl. der erforderlichen Stoffe oder Schutzanstriche für Verblendungen, Gesimse, Sohlbänke, eloxierte Teile u.ä. sowie die spätere Beseitigung.

Die Kosten für Aufenthalts- und Lagerräume.

Das Wiederherstellen der durch die eigenen Arbeiten beschädigten Grünanlagen (durch Anlieferungen, Lagerflächen etc.)

Zuschnitte und Anpassarbeiten an den Dämmplatten (Ausschnitte, Aussparungen, Schrägen u.s.w.

Das Herstellen von bis zu 0,50 m² grossen mobilen Musterflächen nach Vorauswahl vorliegender Farbvorschläge.

Die endgültige Farbangabe erfolgt an Hand der Musterflächen.

Zur Kalkulation ist eine Farbe mit dem Grundton "hellgetönt" vorzusehen.

Farbtonstufen:

hellgetönt entspricht Hellbezugswerten  51 -100

mittelgetönt entspricht Hellbezugswerten  26 - 50

sattgetönt entspricht Hellbezugswerten  25 - 11

  Voll- oder entspricht Hellbezugswerten  0 - 10

Sonderton

Die in der Leistungsbeschreibung angegebenen Produkte gelten als Qualitätsbeispiel und schaffen für alle Anbieter eine einheitliche Kalkulationsgrundlage. Sie werden durch Angebotsabgabe Bestandteil des Angebotes. Die Bauleitung behält sich vor, von allen zur Anwendung kommenden Stoffen Proben zu entnehmen und auf Qualität und Eignung untersuchen zu lassen.

Vor Angebotsabgabe wird eine eigenständige Besichtigung der  Gebäude und der Bauumfeldes empfohlen. Gemeinsame Ortsbesichtigungen finden nicht statt. Der Bieter hat sich selbst an der Baustelle ausreichend zu informieren.

Sonstiges
---------------

Alle Leistungen umfassen auch die Lieferung der dazugehörigen Stoffe und Bauteile einschl. Abladen und Lagern auf der Baustelle, wenn in der Leistungsbeschreibung nichts anderes vorgeschrieben ist.

Die Anlieferung sämtlicher zur Ausführung kommenden Stoffe muss in der Originalverpakung erfolgen

Es sind die Richtlinien des Werkstoffherstellers zu
berücksichtigen. Bei Systemaufbauten dürfen nur die Stoffe
eines Herstellers verwendet werden

Flächen mit Abläufen, insbesondere Kellerausgangstreppen sind ständig von anfallendem Schutt vollständig freizuhalten, so daß das anfallende Tagwasser sicher abfliesen kann.

Ebenso sind die Regenstandrohre dauerhaft abzudecken, so daß es hier zu keiner Verstopfung der Grundleitung kommen kann.

*Hinweis: Fabrikatfestlegung*
Fabrikatfestlegung

Die Ausschreibung beruht auf Produkten der Firma Brillux.

Der Anbieter hat die Möglichkeit, ein gleichwertiges anderes Erzeugnis anzubieten, wobei der Nachweis der Gleichwertigkeit durch den Auftraggeber gefordert wird. Dies ist vor Angebotsabgabe anzugeben. Bei einem Materialwechsel, durch den Auftragnehmer, ist dieser dem Einkauf und der Bauleitung unaufgefordert, vor dem Einbau mitzuteilen und abzustimmen.

Die zur Ausführung gelangenden Wärmedämm-Verbundsysteme müssen bauaufsichtlich zugelassen sein. Diese Zulassung ist ausgestellt vom "Deutsches Institut für Bautechnik"
Abweichungen von dem in der Zulassung beschriebenen Systemaufbaus sind nicht zulässig. Für die nachstehend beschriebene Fassaden-Dämmung können unter anderem die Systeme der Firmen

A) Brillux
B) Caparol
C) STO
D) Baumit

angeboten werden.

Angebotenes Erzeugnis: '....................................................'
(vom Bieter unbedingt anzugeben. Fehlende Angabe führt zum Ausschluß von der Vergabe)

*Hinweis: Eignungsnachweis für Asbestentsorgung*
Sofern im Rahmen der auszuführenden Leistungen Tätigkeiten anfallen, die den Umgang mit Asbest oder asbesthaltigen Gefahrstoffen gemäß TRGS 519 erfordern, hat der Bieter bereits mit Angebotsabgabe folgenden Eignungsnachweis vorzulegen:

Sachkundebescheinigung nach TRGS 519, Anlage 3, gültig für den vorgesehenen Personenkreis.

Fehlender Nachweis führt zum Ausschluß von der Vergabe

Vor Beginn der Sanierung von Asbesthaltigen Materialien is die zust. Behörde zu informieren und die Ausführung der Arbeiten abzustimmen.

Nach Abschluss der Arbeiten ist der Entsorgungsnachweis an RET/QS zuzusenden.

### Bereich 01 Wärmedämmverbundsystem

#### Abschnitt 01.01 Baustelleneinrichtung

*Hinweis: Hinweis Baustelleneinrichtung*
Sanitär-/WC-/Tagenunterkünfte
sind allen Gewerken zur Nutzung zur Verfügung zu stellen.

Transport der Geräte und Maschinen
Die Baustelleneinrichtung für alle beschriebenen (Bau-)Leistungen
beinhaltet insbesondere alle erforderlichen Förder- und
Transportanlagen, Geräte, Werkzeuge, Einzäunung Lagerflächen, Zufahrten, Wasser- und
Zuleitungen zu den Verbraucherstellen sind selbständig herzustellen und vorzuhalten.

Während der Bauzeit
Während der Bauzeit ist die Baustelle in einem sauberen Zustand zu halten und regelmäßig aufzuräumen. Reinigung der Baustelle nach Fertigstellung der Baumaßnahme.

Angaben zu Feuerwehrzufahrten und Stellflächen (falls vorhanden)
Die Feuerwehrzufahrten und Abstellflächen (gem. des beiliegenden Lageplanes) dürfen für die Baustelleneinrichtung nicht genutz werden. Diese Bereiche sind ständig freizuhalten. Kurzfristige Nutzung für Materiallieferung, Be- und Entladen ist zulässig.

Verkehrssicherung / Sondernutzung - / Verkehrsrechtliche Anordnung
Bei einem Antrag auf Sondernutzung und/oder Verkehrsrechtliche Anordnung, für Arbeiten im öffentlichen Verkehrsraum (wie beispielsweise die Gerüststellung), ist vom AN ein Verantwortlicher mit  MVAS-Zertifikat (Merkblatt über Rahmenbedingungen für erforderliche Fachkenntnisse zur Verkehrssicherung von Arbeitsstellen an Straßen) anzugeben. Die Richtlinien (RSA 21) für die Sicherung und Prüfung der Arbeitsstelle im öffentlichen Raum ist vom AN einzuhalten

Ein Baustelleneinrichtungsplan ist dem AG 14 Tage nach Auftragserteilung zur Verfügung zu stellen.
Die Baustelleneinrichtung ist pauschal für die Gesamtbauzeit von 40 Wochen (10 Monate) zu kalkulieren.
Die Grundvorhaltung entspricht der Gesamtvorhaltezeit über die Dauer der Gesamtbauzeit.
Zeiten für die Längervorhaltung werden nur aus Gründen die der Auftragnehmer nicht selbst zu vertreten hat oder aufgrund schlechten Witterungsverhältnissen, die das Arbeiten nicht zulassen, anerkannt.
Die Zeiten für die Längervorhaltung müssen rechtzeitig und schriftlich beim Auftraggeber angemeldet werden. Die Freigabe/Zustimmung des Auftraggebers muss ebenfalls schriftlich erfolgen.

**01.01.0010 Einholen behördlicher Genehmigung**
Einholen öffentlich-rechtlicher Genehmigungen für die Baustelleneinrichtung und Gerüststellung auf öffentlichen Gehwegen (Sondernutzung) für die Dauer der vorgesehenen Standzeit (der gesamten Bauzeit).

Genehmigungen für zusätzliche Standzeit auf Nachweis.

Grundvorhaltung ist gleich der Gesamtvorhaltung für die Dauer der Bauzeit, siehe Hinweis.
Menge: 1,000 psch

**01.01.0020 Verkehrssicherung nach RSA**
*** Bedarfsposition ohne GB
Verkehrssicherung nach den Richtlinien zur verkehrsrechtlichen Sicherung von Arbeitsstellen an Straßen für die Dauer der vorgesehenen Gerüststandzeit (Dauer der gesamten Maßnahme) herstellen, vorhalten und anschließendem entfernen dieser, einschl. Beleuchtung, Beschilderung, etc.

Grundvorhaltung ist gleich der Gesamtvorhaltung für die Dauer der Bauzeit, siehe Hinweis.
Menge: 1,000 psch

**01.01.0030 Anmietung öffentlicher Flächen**
Übernahme aller Kosten und Gebühren für die Anmietung von öffentlichem Straßenland in ausreichender Größe für die Gestellung der erforderlichen Baustelleneinrichtung

Grundvorhaltung ist gleich der Gesamtvorhaltung für die Dauer der Bauzeit, siehe Hinweis.
Menge: 1,000 psch

**01.01.0040 Thermografie durchführen**
Als Kalkulationsgrundlage dienen 4 Messungen
Menge: 1,000 psch

**01.01.0050 Einrichten der Baustelle**
Einrichten der Baustelle für alle im Leistungsverzeichnis angegebenen Positionen, mit Ausnahme der Einrichtung für Sandstrahlarbeiten, Vorhalten, und Rückbau nach Abschluß der Arbeiten.

Grundeinsatzzeit: über die gesamte Bauzeit 10 Monate

Grundvorhaltung ist gleich der Gesamtvorhaltung für die Dauer der Bauzeit, siehe Hinweis
Menge: 1,000 psch

**01.01.0060 Längervorhaltung der Baustelleneinrichtung**
Einrichten der Baustelle für alle im Leistungsverzeichnis angegebenen Positionen, mit Ausnahme der Einrichtung für Sandstrahlarbeiten, Vorhalten, und Rückbau nach Abschluß der Arbeiten.

Vorhalten des Baustellencontainers über die Grundeinsatzzeit hinaus für jede weitere Woche

Grundvorhaltung ist gleich der Gesamtvorhaltung für die Dauer der Bauzeit, siehe Hinweis.
Menge: 12,000 Wo

**01.01.0070 Bauzaun aufstellen, vorhalten und entfernen**
Aufstellen, vorhalten und wieder entfernen eines Bauzaunes aus mobilen Stahlrahmenelementen mit Rundstahlfüllstäben, Stützfüßen aus Beton, inkl. aller erforderlichen Verbindungen, Kupplungen u.s.w., für die vereinbarte Ausführungsfrist.
Die Auflagen der Genehmigungsbehörde sind zu berücksichtigen.
Mit dem Einheitspreis ist die Erschwernis für den Transport vergütet.

Grundeinsatzzeit: über die gesamte Bauzeit
10 Monate
Menge: 100,000 lfm

**01.01.0080 Längervorhaltung des Bauzauns**
Vorhalten des Bauzauns über die Grundeinsatzzeit hinaus für jede weitere Woche:
Menge: 1200,000 mWo

**01.01.0090 Sanitärcontainer**
*** Bedarfsposition ohne GB
Sanitärcontainer (WC  und Waschräume ) nach den gesetzlichen Vorschriften, Arbeitsstättenverordnung und der dazugehörigen  ASR A 4.1,  Baustellenverordnung etc., im Bereich der Baustelleneinrichtung für dieDauer der gesamten Bauzeit für Damen und Herren in der erforderlichen Größe und Stückzahl, incl. aller Leistungen zur ordnungsmäßigen Gebrauchsfähigkeit.
Größe und Anzahl incl. aller erforderlichen Installaltionen bereitstellen und vorhalten.
Lieferung aller Materialien und Einbau in kompletter Leistung, einschließlich wöchentlicher Reinigung.

Die WC- Waschräume werden auch den anderen Gewerken genutzt.

Zusätzliche Unterbringung von 8 Pers.( Fremdgewerke) in der Kalkulation berücksichtigen

Je Container sind 8 Schlüssel für die Firmen bereitzustellen

Grundvorhaltung ist gleich der Gesamtvorhaltung für die Dauer der Bauzeit, siehe Hinweis
10 Monate
Menge: 1,000 Stk

**01.01.0100 Längervorhaltung des Sanitärcontainers**
*** Bedarfsposition ohne GB
Leistung wie in Pos. Sanitärcontainer beschrieben, jedoch als Zulage für das Verlängern der Vorhaltezeit über die Grundeinsatzzeit hinaus, für jede weitere Woche.

(nur bei vom AG zu vertretenen Gründen, gegen Nachweis, wie in Hinweistext beschrieben).
Grundvorhaltung ist gleich der Gesamtvorhaltung für die Dauer der Bauzeit, siehe Hinweis.
Menge: 12,000 Wo

**01.01.0110 Baustellencontainer Bauleitung aufstellen, vorhalten und entfernen**
*** Bedarfsposition ohne GB
Aufstellen, vorhalten und wieder entfernen eines Baustellencontainers für Bauleitung, Bauüberwachung, Architekten und Baubesprechungen nach für die vertraglich vereinbarte Ausführungsfrist für eine

Grundeinsatzzeit: über die gesamte Bauzeit

Ausstattung:
- Größe ca. 3,00 * 6,00 m
- Internetanschluss
- je 1 Schreibtisch und Bürorollenstuhl
- .... Stühle und Tische für Besprechungen
- Raum- und Arbeitsplatzbeleuchtung
- Spüle mit Kalt- und Warmwasser
- Heizelemente (Gas oder Strom)
- Regal für Aktenordner, Maße ca. 1,00 * 2,00 m
- wöchentliche Reinigung

inkl. Betriebsmittel, Reinigung, Gebühren, Lieferung aller erforderlichen Materialien und Einbau in kompletter Leistung

Grundvorhaltung ist gleich der Gesamtvorhaltung für die Dauer der Bauzeit, siehe Hinweis
10 Monate
Menge: 1,000 Stk

**01.01.0120 Längervorhaltung des Baustellencontainers**
*** Bedarfsposition ohne GB
Vorhalten des Baustellencontainers über die Grundeinsatzzeit hinaus für jede weitere Woche
Menge: 12,000 Wo

**01.01.0130 Tagesunterkunft /Bauwagen aufstellen**
Bauwagen oder Container als Tagesunterkunft, für in die der Personenzahl ausreichenden Größe, liefern, aufstellen, wöchentliche Reinigung, vorhalten und wieder entfernen. Ausstattung nach Vorschrift der Arbeitsstättenverordnung und der dazugehörigen ASR, für die gesamte Bauzeit vorhalten.

Die Container sind während der gesamten Bauzeit
den am Bau beteiligten Firmen zur Verfügung zu stellen.
Inklusive der Stromversorgung und Heizung, einschließich legen der dafür erforderlichen provisorischen Leitungen

Zusätzliche Unterbringung von 8 Pers.( Fremdgewerke)
in der Kalkulation berücksichtigen.

Je Containersind 8 Schlüssel für die Firmen bereitzustellen.

Grundvorhaltung ist gleich der Gesamtvorhaltung für die Dauer der Bauzeit, siehe Hinweis, 10 Monate

Aufestellen, vorhalten und wieder entfernen gemäß ASR für die vertraglich vereinbarte Ausführungsfrist für eine Grundeinsatzzeit: über die gesamte Bauzeit.
Menge: 1,000 Stk

**01.01.0140 Längervorhaltung des Bauwagens /Tagesunterkunft**
Vorhalten des Bauwagens über die Grundeinsatzzeit hinaus für jede weitere Woche

(nur bei vom AG zu vertretenen Gründen, gegen Nachweis, wie in Hinweistext beschrieben).
Menge: 12,000 Wo

**01.01.0150 Bauwagen aufstellen**
Aufestellen, vorhalten und wieder entfernen, regelmäßig reinigen, eines Bauwagens gemäß ASR für die vertraglich vereinbarte Ausführungsfrist für eine Grundeinsatzzeit: über die gesamte Bauzeit. 10 Monate
Menge: 1,000 Stk

**01.01.0160 Längervorhaltung des Bauwagens**
Vorhalten des Bauwagens über die Grundeinsatzzeit hinaus für jede weitere Woche
Menge: 12,000 Wo

**01.01.0170 Bautoilette**
Aufstellen und Vorhalten einer Bautoilette als
WC-Kabine mit wöchentlicher Entsorgung und Reinigung einschl. An- und Abfuhr.

Die Bautoiletten sind während der gesamten Bauzeit
den am Bau beteiligten Firmen zur Verfügung zu stellen.

Grundvorhaltung ist gleich der Gesamtvorhaltung für die Dauer der gesamten Bauzeit, siehe Hinweis
Menge: 3,000 Stck

**01.01.0180 Sperrmüllcontainer**
Sperrmüllcontainer für anfallenden Sperrmüll der Mieter
bereitstellen; einschl. Abtransport und Entsorgung des
Containerinhaltes.
Abrechnung zum Nachweis und vorherige Freigabe durch
AG.
Menge: 30,000 m3

**01.01.0190 Absetzcontainer 5 m³**
Aufstellen, vorhalten und wieder beseitigen eines Absetzcontainers (offener Container) für die Dauer der Vertraglich festgelegten Ausführungsfrist einschl. Transport zu einer zugelassenen Deponie.
Abrechnung zum Nachweis und vorherige Freigabe durch AG.

Fassungsvermögen: 5 m³

Abfallart: Schuttcontainer
Menge: 3,000 Stk

**01.01.0200 Anschlußverteilerschrank /Baustrom**
Baustromverteiler nach DIN VDE 0100 -704
mit einer Anschlussleistung von 24 kVA bestückt mit:
1 NH00-Sicherungslasttrennschalter 63A mit Bügelklemmen 10 - 50 mm²
1 DS-Zählerplatz inkl. Zähler nach DIN 43870/2
1 Hauptschalter 3-pol. 63A mit Sicherungselement 3/35 A (E33)
1 FI-Schutzschalter 4-pol. 40A/30mA
1 CEE-Steckdose 5/32A 400V/6h ohne Vorsicherung -direkt ab FI-
2 CEE-Steckdosen 5/16A 400V/6h mit je 1 Leitungsschutzschalter 3/16A -C-
3 Schutzkontaktsteckdosen 2/16A 230V mit je 1 Leitungsschutzschalter  1/16A-C

liefern, montieren und nach Abschluss der eigenen Arbeiten demontieren, einschl. aller erforderlichen Anschlussleitungen, Sicherungen,  evtl. erforderlichem NH-Verteiler und Anschlussarbeiten.
Die notwendigen Anträge und Meldungen beim zuständigen EVU hat der Auftragnehmer, ohne gesonderte Vergütung, rechtzeitig vorzunehmen.

Der Bauanschluss ist während der gesamten Baumaßnahme vorzuhalten, und nur in Absprache mit der Bauleitung des AG zu demontieren.
Grundvorhaltung ist gleich der Gesamtvorhaltung für die Dauer der Bauzeit, siehe Hinweis
Menge: 1,000 Stk

**01.01.0210 Bauwasseranschluss im Außenbereichpauschal**
Bauwasseranschluß herstellen,vorhalten und räumen

Buasseranschluß herstellen, für
die Dauer der Bauarbeiten vorhalten und
nach Beendigung aller Arbeiten
demontieren. Die Einrichtungen sind auch
anderen Unternehmern zur Verfügung zu
stellen. Der Verbrauch ist durch
geeignete Meßeinrichtungen aufzuzeichnen
und mit dem Auftraggeber abzurechnen.

Grundvorhaltung ist gleich der Gesamtvorhaltung für die Dauer der gesamten Bauzeit, siehe Hinweis

Der Zählerstand zum Baubeginn und zum Zeitpunkt der Demontage ist der Bauleitung in Schriftfform mitzuteilen
Menge: 1,000 Stk

USt %: 19,00
